# Muster-Leistungsbeschreibung
Leistungsbeschreibung (GAEB 90, DA81)
Währung: EUR

## SR Floor CR 120
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Vorbemerkungen Industrieböden

Die folgende Musterleistungsbeschreibung ist für
die Verwendung in Industrie-, Lager und
Produktionshallen erarbeitet worden und bezieht
sich nicht auf Wohn- und Aufenthaltsräume.

Die angegebenen Verarbeitungshinweise, Werkzeuge
und Verbrauchsangaben können nur als Empfehlung,
die auf eine langjährige Applikationserfahrung
beruhen, angenommen werden und müssen ggfs. den
örtlichen Gegebenheiten angepasst werden.
Die Eignung dieses Systemes ist vom Auftraggeber
und Auftragnehmer vor Ort zu prüfen.

Bodenflächen unterliegen einem nutzungsbedingten
Verschleiß. Die Lebensdauer hängt dem entsprechend
im wesentlichen von der individuellen Nutzung ab.
Um den nutzungsbedingten Verschleiß zu reduzieren
und die Lebensdauer zu verlängern, sind
Bodenflächen einer Grund- und Unterhaltspflege zu
unterziehen. Weitere Hinweise entnehmen Sie bitte
den Remmers Reinigungs- und Pflegehinweisen für
Bodenbeschichtungssysteme.

Da die Viskosität von Beschichtungsstoffen
temperaturabhänig ist, ist die resultierende
Oberflächenstruktur der Strukturbeschichtung
stark abhängig von den Baustellenbedingungen sowie
der Verarbeitung und liegt somit außerhalb der
Produkthaftung.

*Hinweis*
Hinweis zum Einbau von Remmers Crete
Systemen

Die folgende Musterleistungsbeschreibung ist für
die Verwendung in Industrie-, Lager und
Produktionshallen erarbeitet worden.

Die angegebenen Verarbeitungshinweise, Werkzeuge
und Verbrauchsangaben können nur als Empfehlung
dienen und müssen ggfs. den örtlichen
Gegebenheiten angepasst werden.

Bodenflächen unterliegen einem nutzungsbedingten
Verschleiß. Weitere Hinweise entnehmen Sie bitte
den Remmers Reinigungs- und Pflegehinweisen für
Bodenbeschichtungssysteme.

Die Eignung dieses Systemes ist vom
Auftraggeber/Planer und Auftragnehmer zu prüfen.
Der Einbau von Remmers Crete Systemen sollten
ausschließlich durch zertifizierte Fachbetriebe
erfolgen.

**00001.0001 Untergrunduntersuchung und -prüfung**
Untergrund Prüfung und Dokumentation gemäß gültigen
Regelwerken.
Einheit: m2

**00001.0002 Vorbehandlung mit geeigneten Mitteln, vorzugsw. mittels Strahlen**
Untergrundvorbehandlung mit geeigneten
Mitteln, vorzugsweise mittels
Stahlkugelstrahlverfahren, zur Erzielung
eines tragfähigen, sauberen und
tragfähigen Untergrundes, frei von
haftungsmindernden Schichten.
Einheit: m2

*Hinweis*
Hinweise zum Setzen von
Verankerungsschnitte im Untergrund

Verankerungsschnitte an allen Rändern, Kanten,
Rinnen, Abläufen usw. ausbilden. Feldgrössen >100
m² sind mittig mit einem Verankerungsschnitt zu
unterteilen. Die Dimensionierung der
Verankerungsschnitte entspricht generell der
doppelten Belagstärke.

**00001.0003 Grundieren mit einemPUR-Betonbindemittel**
Liefern und Herstellen einer Grundierung aus einem
lösemittelfreien, pigmentierten, mechanisch,
chemisch sowie thermisch hoch belastbaren,
gefüllten, mehrkomponentigen Beschichtungssystem
auf Polyurethanbetonbasis.

Gewähltes Produkt:
Remmers Crete TF 60

Eigenschaften:
- Hohe Chemikalienbeständigkeit
- Hohe mechanische Beständigkeit
- Wasserdampfdiffusionsfähig
Produktkenndaten -
Komponente 4 Komponenten-Mischung
Dichte (20 °C): 1,51 g/cm³,
Mischungsverhältnis: 2,5 : 2,6 : 4,4 : 0,5 nach
Gewichtsteilen
Die genannten Werte stellen typische
Produkteigenschaften dar und sind nicht als
verbindliche Produktspezifikationen zu verstehen.

Produktanforderungen:
SR - B1,5 - AR1 - IR4

Verbrauch:
mind. 0,4 kg/m² Remmers Crete TF 60
9,5 kg Crete TF 60  zzgl. 0,5 kg Colorpaste
<Farbton nach Wahl des AG>
Einheit: m2

**00001.0004 Einstreubelag mit einemPUR-Betonbindemittel 8 mm QS03/08**
Liefern und Herstellen einer einstreubaren
Fließbeschichtung bestehend aus einem
lösemittelfreien, pigmentierten, mechanisch,
chemisch sowie thermisch hoch belastbaren,
gefüllten, dreikomponentigen Beschichtungssystem
auf Polyurethanbetonbasis.

gewählte Produkte oder gleichwertig:
Remmers Crete BL 120 / Remmers quarz 03/08 DF

Anwendungsbereiche:
- Fließmörtel in chemisch und thermisch beanspruchten
¦ Systemen
- Basisschicht für Einstreubeläge in chemisch und
thermisch beanspruchten Systemen
Eigenschaften:
- Hohe Chemikalienbeständigkeit
- Hohe mechanische Beständigkeit
- Wasserdampfdiffusionsfähig
- Thermische Beständigkeit bis zu 120 °C
Produktkenndaten:
Die genannten Werte stellen typische
Produkteigenschaften dar und sind nicht als
verbindliche Produktspezifikationen zu verstehen.
Komponente A, Komponente B, Mischung (3K),
Dichte (20 °C): 1,0 g/cm³, 1,2 g/cm³, 2,06 g/cm³,
Viskosität (25 °C): 900 mPa s, 30 mPa s,

Produktanforderungen:
SR - B1,5 - AR1 - IR4

Konformitätsnachweise gemäß
(EG) Nr. 1935/2004, LFGB, BGV sowie IFS-Standard

Emissionsprüfung E 390561-01 (inkl.
DIBT-Systembewertung)

Verbrauch:
ca. 10-18 kg/m²  Remmers Crete BL 120 <686426 bzw.
686451, je nach Geb.-Schlüssel>
(Farbton nach Wahl des AG)
mind. 4 kg/m² Remmers Quarz 03/08 DF <4406>
Einheit: m2

**00001.0005 Kopfversiegelung mit einemPUR-Betonbindemittel QS03/08**
Liefern und Herstellen einer Versiegelung aus
einemlösemittelfreien, pigmentierten, mechanisch,
chemisch sowie thermisch hoch belastbaren,
gefüllten, mehrkomponentigen Beschichtungssystem
auf Polyurethanbetonbasis.

Eigenschaften:
- Hohe Chemikalienbeständigkeit
- Hohe mechanische Beständigkeit
- Wasserdampfdiffusionsfähig
Produktkenndaten -
Komponente A, Komponente B,
Dichte (20 °C): 1,0 g/cm³, 1,2 g/cm³,
Viskosität (25 °C): 900 mPa s, 30 mPa s,
Die genannten Werte stellen typische
Produkteigenschaften dar und sind nicht als
verbindliche Produktspezifikationen zu verstehen.

Gewähltes Produkt oder gleichwertig:
Remmers Crete TF 60

Produktanforderungen:
SR - B1,5 - AR1 - IR4

Konformitätsnachweise gemäß
(EG) Nr. 1935/2004, LFGB, BGV sowie IFS-Standard

Emissionsprüfung E 390561-01 (inkl.
DIBT-Systembewertung)

Verbrauch:
mind. 0,8-1,0 kg/m² Remmers Crete TF 60
<686710 bzw. 686719 je nach Geb.-Schlüssel>
(Farbton nach Wahl des AG)
Optional: Remmers Crete ACC <6542>: siehe Tabelle unter
Anwendungsbeispiele
Einheit: m2
